# Muster-Leistungsbeschreibung
Leistungsbeschreibung (GAEB 90, DA81)
Währung: EUR

## Ziegelgefach steinsichtig
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Hinweise Regelwerke WTA**
Bei der Ausführung der Arbeiten sind insbesondere
 die Regelwerke der WTA (Wissenschaftlich-Technische
 Arbeitsgemeinschaft für Bauwerkserhaltung und
 Denkmalpflege e.V.)
Referat 8 "Fachwerkinstandsetzung" zu beachten.
Einheit: m2

**00001.0002 Zerstörte Steine austauschen**
*** Bedarfsposition ohne GB
Zerstörte Steine im Mauerwerksgefach ausstemmen.
Einbauen von Steinen gleicher Art und Güte gemäß dem
ungeschädigten Originalmaterial.
Einheit: St

**00001.0003 Reprofilierung, Restaurierung, Ergänzungvon verwittertem Mauerwerk im Gefach**
Reprofilierung, Restaurierung und Ergänzung von
oberflächlich beschädigten und/oder verwitterten
Ziegeln mit
Steinergänzungsmörtel/Restauriermörtel.

Produkt: Remmers RM pro
oder glw.

Eigenschaften:
Zuschlagstoffe und Bindemittel mineralisch
Niedriger Gehalt an freien Alkalien
Gegen ?Null? auslaufend verarbeitbar
Gute Flankenhaftung
Geringe Eigenspannung
UV-beständige Pigmente
hydrophob einstellbar

Produktkenndaten:
Schüttdichte ca. 1,5 - 1,7 kg/dm³
Schwindverformung DIN52450:
Nach 7 Tagen: ca. -0,2 mm/m
Nach 28 Tagen: ca. -0,6 mm/m
Biegezugfestigkeit:
Normal ca. 3,5 N/mm²
Weich ca. 2,5 N/mm²
Druckfestigkeit:
Normal < 13 N/mm²
Weich < 8 N/mm²
E-Modul (DIN 1048):
Normal ca. 11 kN/mm²
Weich ca. 5 kN/mm²
Größtkorn:
- fein (1,0): < 1,0 mm
- mittel (0,5) < 0,5 mm
- grob (2,0) < 0,2 mm

Physikalische Kenndaten, insbesondere die
Druckfestigkeit sowie Farbe und Körnung
sind auf den Untergrund abzustimmen.

Angebotenes Produkt:______________

Gewählte Spezifikation:
Festigkeit: __________
Körnung:  __________
Farbton:  __________ nach Musterkollektion des
Herstellers

Vor Beginn der Arbeiten ist eine genügend große,
repräsentative Musterfläche anzulegen. Erst nach
Abnahme der Musterfläche durch die fachlich
Beteiligten darf mit den Arbeiten begonnen werden.

Verbrauch:
ca. 1,6 kg/l Hohlraum Remmers RM pro
<0597> Körnung fein bis 0,2 mm, Festigkeit normal < 13
N/mm²
<0598> Körnung mittel bis 0,5 mm, Festigkeit normal <
13 N/mm²
<0599> Körnung grob bis 2,0,mm, Festigkeit normal < 13
N/mm²
<0591> Körnung fein bis 0,2 mm, Festigkeit weich < 8
N/mm²
<0592> Körnung mittel bis 0,5 mm, Festigkeit weich < 8
N/mm²
<0593> Körnung grob bis 2,0,mm, Festigkeit weich < 8
N/mm²
Einheit: m2

**00001.0004 Freilegen von Fugen bis in eine Tiefe von 2 cm**
*** Bedarfsposition ohne GB
Freilegen von Fugen im Ziegelmauerwerk.
Ausräumen von morbidem Fugenmaterial ohne
Beschädigung der Fugenflanken bis in eine Tiefe von
ca. 2 cm. Anschließend die Fugen durch ausblasen mit
Druckluft säubern.

Das ausgeräumte Material geht in den Besitz des AN
über und ist gemäß den örtlichen Bestimmungen sach-
und fachgerecht zu entsorgen.
Einheit: m2

**00001.0005 Verfugen mit zementfreiem Fugenmörtel (FM ZF)**
Verfugung des Gefachmauerwerks
mit zementfreiem Fugenmörtel.

Produkt: Remmers FM ZF
oder glw.

Produktkenndaten:
Bindemittel NHL (Natürlich hydraulischer Kalk)
zementfrei
Druckfestigkeit (28 d): 1 - 5 N/mm² (M1)
Biegezugfestigkeit (28 d): ca.: 2,5 N/mm²
Dyn. E-Modul Ca. 4500 N/mm²
Wasserdampfdiffusionswiderstandszahl µ ca.: 15
Porosität: ca. 40 Vol.-%

Leistungsprofil wählbar:
Größtkorn:
- fein (1,0): < 1,0 mm
- mittel (2,0) < 2,0 mm

Angebotenes Produkt:______________
Gewähltes Größtkorn:_________
Farbton: nach Remmers FM Musterkollektion
gewählter Farbton:____________

Verbrauch:
Je nach Fugenbreite und ?tiefe ca.: 1,6 kg/l
Fugenraum Remmers Fugenmörtel ZF <1045>
Einheit: lfm

**00001.0006 Verfugen mitTrass-Kalk-Zement-Fugenmörtel (FM TK)**
*** Wahlposition ZZ 000.1
Verfugung des Sichtmauerwerks
mit Trass-Kalk-Zement-Fugenmörtel
mit hohem Sulfatwiderstand und
niedrig wirksamer Alkaligehalt (SR/NA).

Produkt: Remmers FM TK
oder glw.

Produktkenndaten:
Druckfestigkeit (28 d): > 5 N/mm² (M5)
Biegezugfestigkeit (28 d): ca.: 2,5 N/mm²
Wasserdampfdiffusionswiderstandszahl µ ca.: 15
Porosität: ca. 30 Vol.-%

Leistungsprofil wählbar:
Größtkorn:
- fein (1,0): < 1,0 mm
- mittel (2,0) < 2,0 mm

Angebotenes Produkt:______________
Gewähltes Größtkorn:_________
Farbton: nach Remmers FM Musterkollektion
gewählter Farbton:____________

Die Verfugung erfolgt abschnittsweise. Die Größe
der Bauabschnitte ist vorher in Absprache mit den
fachlich Beteiligten festzulegen.

Verbrauch:
ca. 1,7 kg/l Hohlraum Remmers FM TK
<1026> trassgrau (Eigenfarbe), Größtkorn: 1,0 mm
<1022> Snderfarbton, Größtkorn: 1,0 mm
<1023> Sonderfarbton, Größtkorn: 2,0 mm
Einheit: m2
